# Muster-Leistungsbeschreibung
Leistungsbeschreibung (GAEB 90, DA81)
Währung: EUR

## Abdichtung von Behältern und Becken nac
Datum: 14.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Abdichtung von Behältern
und Becken gemäß DIN 18535

Die Hinweise der DIN 18535 zur Abdichtung von
Behältern und Becken sind zu beachten.

Das Bauteil ist so zu bemessen und zu gestalten, dass
Rissbildungen und Rissbreitenänderungen im Untergrund
auf ein für die Abdichtung unschädliches Maß
begrenzt bleiben.
Risse, die zum Einbauzeitpunkt der Abdichtungsschicht
vorhanden sind, sind mit geeigneten Injektionsharzen zu
schließen.

Für das Alter von Betonuntergründen ist DIN 18535-3,
Tabelle 1
zu berücksichtigen.

Die Abdichtungsschicht ist wannenartig und
fehlstellenfrei bis mindestens 150 mm über den
höchsten Wasserstand auszuführen.

Bei Becken mit hochliegend geplantem Wasserstand endet
die Abdichtung an der Außenkante des Beckenkörpers.
Hier ist ggf. ein Anschluss an andere Abdichtungen
herzustellen.

Der Anschluß der Abdichtung an Durchdringungen erfolgt
über Flanschkonstruktionen. Die Flanschflächen
(Flanschbreite > 50 mm) müssen für die Aufnahme der
gewählten Abdichtungsbauart geeignet sein.

*Hinweis*
Hinweis zur Abdichtung von
Behältern und Becken gemäß DIN 18535
(starre MDS)

Die beschriebene Abdichtung von
Behältern und Becken wird gemäß DIN 18535
mit einer starren, nicht rissüberbrückenden,
mineralischen Dichtungsschlämme (MDS),
hergestellt.

Die Abdichtung ist wirksam gegen von der
Behälterinnenseite einwirkendes Füllwasser
im Innen- und Außenbereich,
Wassereinwirkungsklasse W1-B und W2-B,
bis zu einer maximalen Füllhöhe von 10 m.

Die Verwendbarkeit ist durch das
allgemein bauaufsichtliche Prüfzeugniss
(AbP) belegt.

Nicht rissüberbrückende (starre) Dichtungsschlämmen
sind nur für Untergründe geeignet, bei denen nach dem

Aufbringen der Abdichtungsschicht keine Risse oder
Rissbreitenänderungen vorhandener Risse zu erwarten
sind.

*Hinweis*
Hinweis zur Belüftung und zum Befüllen /
Entleeren von Behältern und Becken

Belüftung
Bei der Verarbeitung in geschlossenen Räumen /
Behältern
ist für ausreichende Belüftung zu sorgen, ggf.
Atemschutz tragen.
Bei Bedarf kann die Belüftung durch geeignete Geräte
unterstützt werden.

Befüllen und Entleeren
Nach dem Auftrag der Abdichtung beträgt die Wartezeit
bis zur Befüllung 28 Tage.
Frühzeitiges und zu schnelles Befüllen und Entleeren
des Behälters oder schockartige thermische
Einwirkungen auf die Abdichtungsschicht sind zu
vermeiden.

### Titel 00002 Vorarbeiten

**00002.0001 Kanten und Außenecken brechen**
Kanten und Außenecken mit geeignetem
Gerät ca.10 mm breit anfasen / brechen,
Grate entfernen.
Einheit: lfm

**00002.0002 Untergrundreinigung in Behältern und Becken**
Reinigen der abzudichtenden Flächen.
Der Untergrund muss frei von allen haftungsmindernden
Schichten sein.

Trennmittel, lose Bestandteile, Staub, Absandungen,
Bindemittelanreicherungen, Ausblühungen,
Verschmutzungen
und Mörtelreste sind durch mechanischen Abtrag durch
geeignete Verfahren, wie z.B. Granulatstrahl- oder
Hochdruck-Wasserstrahlverfahren zu entfernen.

Es ist ein absolut staubfreier und tragfähiger
Untergrund herzustellen, der zur Aufnahme der
nachfolgenden Schichten geeignet ist.
Einheit: m2

**00002.0003 Abdichtungsanschluss an Durchdringungen mit Flansch vorbereiten**
*** Bedarfsposition ohne GB
Durchdringungen mit Flansch für den
Anschluss der Abdichtung vorbehandeln.

Flansch mit grobkörnigem Schleifpapier aufrauen,
mit geeignetem Reiniger, z.B. Remmers
Verdünnung V 101, gründlich reinigen und
haftungsmindernde Stoffe restlos entfernen.

Achtung: Verdünnung V 101 kann
den Untergrund angreifen.
Stets Probefläche anlegen!

Auftrag der  zweikomponentigen Epoxidharz-Grundierung,
Remmers Epoxy ST 100, auf der trockenen und sauberen
Oberfläche. Vollflächiges abstreuen der frischen
Grundierung mit
Remmers Quarz 03/08 DF, feuergetrocknetem Quarzsand.

Grundierung vollständig durchtrocknen lassen.

Verbrauch:
Nach Bedarf
Remmers Verdünnung V 101 <0978>
Nach Bedarf, ca. ca. 0,30 - 0,50 kg/m²
Remmers Epoxy ST 100 <1160>
Nach Bedarf
Remmers Quarz 03/08 DF <4406>
Einheit: St

**00002.0004 Fehlstellen > 5 mm mit mineralischem, wasserdichten Mörtel verschließen**
*** Bedarfsposition ohne GB
Fehlstellen oder Ausbrüche > 5 mm
mit dem mineralischen, wasserdichten Mörtel,
Remmers WP DS Levell, verschließen.

Saugfähige Untergründe mattfeucht vornässen.
Remmers Dichtungsschlämme als Haftbrücke applizieren.
Folgearbeiten immer frisch-in-frisch ausführen.

Einlagige Schichtdicke < 50 mm.

Verbrauch:
Nach Bedarf:
Remmers WP DS Levell <0426>
Einheit: St

### Titel 00003 Abdichtung von Behältern und Becken nach DIN 18535-3, W2-B (starre MDS)

**00003.0001 Mineralische Dichtungskehle herstellen (WP DS basic, WP DS Levell)**
Dichtungskehle, Radius ca. 4-6 cm aus
dem mineralischen, hoch sulfatbeständigen,
wasserundurchlässigen Dichtspachtel,
Remmers WP DS Levell, in allen Innenecken
herstellen.

Arbeitsschritte im Bereich der Dichtungskehlen frisch
in frisch ausführen:

-Grundierung mit verfestigendem Verkieselungskonzentrat
 Remmers Kiesol, 1:1 mit Wasser verdünnt, satt
auftragen.
-Remmers Dichtungsschlämme als Haftbrücke
applizieren.
-Dichtungskehle mittels Dichtkehlenkelle herstellen.

Verbrauch:
Grundierung:
Ca. 0,1 - 0,3 kg/m² (1:1 mit Wasser verdünnt)
Remmers Kiesol <1810>
Ca. 1,6 kg/m²/mm Schichtdicke
Remmers WP DS basic <0405>
Bei Auftrag von 10 cm Breite ca. 0,16 kg/lfm
Ca. 1,7 kg/m als Dichtungskehle
Remmers WP DS Levell <0426>
Einheit: m

**00003.0002 Grundierung mit verfestigendem Verkieselungskonzentrat**
Abzudichtende, mineralische
Untergründe mit dem lösemittelfreien,
verfestigenden Verkieselungskonzentrat,
Remmers Kiesol, 1:1 mit Wasser verdünnt,
grundieren. Pfützenbildung vermeiden.

Grundierung vollsatt auf den vorbereiteten
Untergrund auftragen. Stark saugfähige Untergründe
bei Bedarf mit Wasser vornässen.
Materialüberschüsse umgehend entfernen.

Grundierung nicht auftrocknen lassen, bei größeren
Flächen abschnittsweise vorgehen.
Nachfolgende Arbeiten frisch in frisch - innerhalb
der Reaktionszeit - ausführen.

Verbrauch:
Ca. 0,1 - 0,3 kg/m²  Remmers Kiesol <1810>
Einheit: m2

**00003.0003 Abdichtung von Behältern und Becken gemäß DIN 18535-3, W2-B (starre MDS)**
Abdichtung von Behältern und Becken gemäß
DIN 18535-3, W2-B aus der starren,
mineralischen Dichtungsschlämme
(MDS, geprüft nach PG-MDS)
Remmers WP DS [basic] herstellen.

Produkt dreilagig im Schlämm- oder Spritzverfahren
auftragen.
Der Auftrag jeder Schicht muss fehlstellenfrei und in
gleichmäßiger Dicke erfolgen.
Aufträge jeweils trocknen lassen.

Gesamt-Trockenschichtdicke > 3 mm.

Verbrauch:
Ca. 1,6 kg/m²/mm Schichtdicke
Ca. 5,0 kg/m² bei 3 mm Schichtdicke
Remmers WP DS [basic] <0405>
Einheit: m2

**00003.0004 Abdichtungsanschluss an Durchdringungen mit Flansch**
*** Bedarfsposition ohne GB
Durchdringungen mit der hochwertigen,
vliesbeschichteten Premium-Dichtmanschette auf
NBR Kautschuk-Basis, Remmers Tape VF 350 HC,
verstärken.

Dichtmanschette entsprechend dem erforderlichen
Rohrdurchmesser zuschneiden und fachgerecht an den
Abdichtungsflansch anschließen.

Die Verklebung und Überarbeitung erfolgt gemäß
Herstellerangaben mit der
mineralischen, rissüberbrückenden Dichtungsschlämme
(MDS), Remmers MB 2K.

Verbrauch:
1 Stk/Durchdringung
Remmers Dichtmanschette Tape VF-350 HC <4804>
Ca. 3,3 kg/m² bei 3 mm Trockenschichtdicke
Remmers MB 2K <3014>
Einheit: St
